# Anmietung von Arbeitsbühnen
Angebotsaufforderung (GAEB 90, DA83)
DV-Nummer: 6262079
Eröffnung: 30.07.26
Währung: EUR
Auftraggeber: Stiftung Preußische Schlösser und Gärten, Berlin-Brandenburg

## Rahmenvertrag für die Anmietung von mobi
Datum: 29.06.26

*Hinweis*
Stiftung Preußische Schlösser und Gärten Berlin-
Brandenburg

Leistungsbereich: Rahmenvertrag für die Anmietung
von  mobilen LKW- und
selbstfahrenden-Arbeitsbühnen,
sowie Ketten-Teleskop-Arbeitsbühnen

Einsatzbereich:  Alle Gärten und Liegenschaften
  der Stiftung Preußische
  Schlösser und  Gärten
  Berlin-Brandenburg

Bauherrin:  Stiftung Preußische Schlösser und  Gärten
Berlin-Brandenburg
vertreten durch den
Generaldirektor Prof. Dr.
Christoph Martin Vogtherr

Postfach 601462
14414 Potsdam

Planung:  SPSG Gartendirektion
Am Grünen Gitter 7
14469  Potsdam
Tel: 0331/ 9694309
Fax: 0331/ 9694109

Fachbereiche/ Liegenschaften der Abt. Gärten mit
Ansprechpartner:

Sanssouci
Revier I, Frau Pflanz 0331- 9694220, 0175- 2220936,
Herr Tervooren 0160-90775275
Revier II, Herr Muschick 0331-9694-236, 0151-14809797
Revier III/ Herr Hannemann 0331-9694-237, 0175-9308028

Neuer Garten
Herr Giese 0331-9694-541, 0151 - 14809806
Herr Krätschell 0331 - 9694540, 0175-9308026

Park Babelsberg
Frau Reichelt 0331-97991781, 0151-14809810

Pfaueninsel/Glienicke/Grundewald
Herr Uhlig 030-80586833, 0175-9308037

Schlossgarten Charlottenburg
Herr Klein 030-9308038, 0175-9308038
Frau Badouin 0175-2220938

Rheinsberg/Schönhausen
Herr Gebauer 033931-34363, 0151-14809801

*Hinweis*
Vorbemerkung für die Anmietung von mobilen LKW- und
selbstfahrenden -Arbeitsbühnen sowie
Ketten-Teleskop-Arbeitsbühnen

Leistungsumfang / Bedarf

Für Baumpflegearbeiten in den Gärten der SPSG werden
verschiedene Typen von Arbeitbühnen benötigt. Der
Bedarf aller Fachbereiche/Reviere ist im LV jeweils in
in Gesamt-Arbeitstage (5 Tage je Woche, z.B. Mo-Fr.
oder 5 hintereinander folgende Arbeitstage ohne Sa. u.
So., Arbeitskernzeit pro Tag 07:00 Uhr bis 15:00 Uhr)
angegeben. Der Bedarf im Fachbereich Rheinsberg ist
nachfolgend gesondert aufgeschlüsselt, um den erhöhten
Aufwand beim An- und Abtransport in der Kalkulation
berücksichtigen zu können. Eine zeitgleiche Anmietung
der jeweils erforderlichen Arbeitsbühne - / Typen durch
die Fachbereiche, ist besonders in den Monaten Januar,
Februar, Juli, August, Oktober, November, Dezember
gegeben, da hier die Arbeitsschwerpunkte der
Baumpflegearbeiten liegen. D.h. es könnten zeitgleich
z.B. 3 gleiche Arbeitsbühnen in drei verschiedenen
Fachbereichen benötigt werden.

Für den Fachbereich Rheinsberg gelten pro Jahr folgende
Anforderungen:
10 Tage selbstfahrende Arbeitsbühne,PH 13-15m
10 Tage LKW-Arbeitsbühne PH 20-24m
Diese Angaben sind in den Positionen des LV enthalten.

Als besonders vereinbart gilt und ist
Vertragsbestandteil:

Der Vorlauf für eine Anmietung beträgt in der Regel ca.
eine Woche und wird seitens des Auftraggebers (durch
die Fachbereichsleitung oder Vertretung) mit dem
Auftragnehmer abgesprochen. Für notwendige Soforteinsätze gelten nach Möglichkeit kürzere Fristen, ohne
das dies zu einer Veränderung der Vergütung führt.

Ein Arbeitstag umfasst eine Arbeitskernzeit von 07:00
bis 15:00 Uhr jeweils Mo. bis Fr. Die Bereitstellung
der Mietsache zur vollen Nutzung an den vereinbarten
Arbeitstagen, ist Bedingung und entsprechend mit
einzukalkulieren.  Eine Bereitstellung der Mietsache
vor dem allgemeinen Arbeitsbeginn und unter Beachtung
der Einweisung in die Bedienungstechnik ist daher
gefordert. Idealerweise bzw.  der Wunsch des AG ist es,
wenn die Mietsache bereits am Ende der Arbeitszeit des
Vortages bereitgestellt wird.

Der An- und Abtransport der angemieteten Technik zum
jeweiligen Einsatzort (siehe Vorseite) einschließlich
der Einweisung in die Bedienungstechnik erfolgt seitens
des Auftragnehmers und ist in den Einheitspreis mit
einzukalkulieren.

Ebenfalls sind eventuell anfallende
Transport-Mehrkosten wie Maut etc.in den Einheitspreis
mit einzukalkulieren.

Die gesetzlich vorgeschriebenen Sicherungsmittel /
-Gurte (Arbeitsschutz) sind seitens des AN für jede
angemietete Arbeitsbühne zu stellen und werden nicht
extra vergütet.

Kraftstoffregelung: vollgetankt erhalten / vollgetankt
zurück.

Die Verlängerung einer vorher vereinbarten Mietdauer
erfolgt nach Absprache in beiderseitigem Einvernehmen.
Witterungsbedingt (Wind, Niederschläge wie Regen,
Schnee, Hagel, Vereisungen) kann die
Nichtinanspruchnahme der Mietsache (Stehtag)
schriftlich oder/und telefonisch durch den AG
(Auftraggeber) an den AN (Auftragnehmer) erfolgen. Für
diesen Zeitraum erfolgt nur die Vergütung der
jeweiligen Maschinenbruchversicherung, nicht jedoch der
Arbeitsbühne selbst. Die Ausfallzeit wird in der Regel
nach hinten verlängert. Grundsätzlich besteht jedoch
kein Anspruch auf Verlängerung seitens des AG.

Bei Nichtfunktion einer Arbeitsbühne erfolgen seitens
des AN entsprechende Serviceleistungen zur
Wiederherstellung der Funktion; Ausfälle über einen
Zeitraum von mehr als 2 Stunden werden vom AG erfaßt
und als Gutschrift gewertet. Bei länger andauernden
Reparatur- und Wartungsarbeiten erfolgt eine
gleichwertige Bereitstellung einer Ersatzarbeitsbühne
seitens des AN. Die Arbeitszeit des AG beträgt von Mo.
bis Fr. je 8 Stunden.

Die Ausschreibung dieser Leistung gilt zunächst für
einen Zeitraum von einem Jahr (01.09.2026 bis
31.08.2027), beginnend mit der Auftragserteilung in
2026. Der Vertrag sieht die Option einer
Vertragsverlängerung (bei beiderseitigem
Einvernehmen) um ein weiteres Jahr (01.09.2027 bis
31.08.2028) unter der Voraussetzung vor, dass die
Arbeiten stets zur vollsten Zufriedenheit seitens der
Stiftung Preußische Schlösser und Gärten
Berlin-Brandenburg ausgeführt wurden. Das im Jahr
2026 vorgelegte Angebot (entsprechend der
Beauftragung ab 2026) ist ebenfalls die
Vertragsgrundlage der Vertragsverlängerung.

Der Bedarf an Arbeitsbühnen mißt sich am tatsächlichen
Bedarf der einzelnen Fachbereiche im Jahr 2026. Da eine
stetige Fortsetzung in der Höhe des Bedarfes auf
Schätzungen beruht, müssen sowohl Unter- und
Übernutzungen in die Angebote ein- kalkuliert werden.
So darf bei Unternutzung des Leistungsumfangs kein
Verdienstausfall geltend gemacht werden. Bei einem
Bedarf über den veranschlagten Leistungsumfang hinaus,
bleiben die im Angebot enthaltenen Konditionen konstant
und werden bei einer Übernutzung fortgesetzt.

Die ausgeschriebene Maschinenbruchversicherung ohne
Selbstbeteiligung des AG ist vom Auftraggeber
ausdrücklich gefordert und ist vom Anbieter zu kalkulieren und in das Leistungsverzeichnis einzutragen. Die
Maschinenbruchversicherung beinhaltet jegliche
Haftpflichtrisiken-/ Schäden und Vollkaskoschutz für
die gesamte Mietsache (Fahrzeug  und Anhänger mit den
entsprechenden technischen Einrichtungen und
Aufbauten).

Referenzen / Leistungsfähigkeit und Fuhrpark:
zur Angebotseröffnung ist der Umfang des für die
Vermietung zur Verfügung stehenden eigenen Fuhrparks
schriftlich darzulegen.

**1 LKW- Arbeitsbühne, PH 20-24m**
LKW- Arbeitsbühne, PH 20-24m bei
Mietdauer ab einer Arbeitswoche (5
Tage) Diesel, Eigengewicht ca. 3,5t,
Korb dreh/schwenkbar, Drehbereich
>200°,  H-Abstützung. Einschl.
An-/Abtransport der Arbeitsbühne.
Menge: 25,000 Tage

**2 Maschinenbruchversicherung**
Maschinenbruchversicherung
(Haftpflicht+Vollkasko) ohne
Selbstbeteiligung für Arbeitsbühne
der Pos. 2.
Menge: 25,000 Tage

**3 LKW- Arbeitsbühne, PH 20-24m mit Baumpflegekorb**
LKW- Arbeitsbühne, PH 20-24m bei
Mietdauer ab einer Arbeitswoche (5
Tage) Diesel, Eigengewicht ca. 3,5t,
Baumpflege-Korb dreh/schwenkbar,
(kein Elektrokorb für
Hochspannungsbereiche),
Drehbereich >200°,  im Profil
abstützbar, H-Abstützung. Einschl.
An-/Abtransport der Arbeitsbühne.
Menge: 25,000 Tage

**4 Maschinenbruchversicherung**
Maschinenbruchversicherung
(Haftpflicht+Vollkasko) ohne
Selbstbeteiligung für Arbeitsbühne
der Pos. 3.
Menge: 25,000 Tage

**5 LKW- Arbeitsbühne, PH 24-26m**
LKW- Arbeitsbühne, PH 24-26m bei
Mietdauer ab einer Arbeitswoche (5
Tage) Diesel, Eigengewicht ca. 3,5t,
Korb dreh/schwenkbar, Drehbereich
>200°,  H-Abstützung. Einschl.
An-/Abtransport der Arbeitsbühne.
Menge: 80,000 Tage

**6 Maschinenbruchversicherung (Haftpflicht+Vollkasko) ohne**
Maschinenbruchversicherung
(Haftpflicht+Vollkasko) ohne
Selbstbeteiligung für Arbeitsbühne
der Pos. 5.
Menge: 80,000 Tage

**7 LKW- Arbeitsbühne, PH 30m mit Baumpflegekorb**
LKW- Arbeitsbühne, PH 30m bei
Mietdauer ab einer Arbeitswoche (5
Tage) Diesel, Plattformhöhe ca. 30m,
Eigengewicht ca. 7,5t,
Baumpflege-Korb dreh/schwenkbar,
kein Elektrokorb,  Drehbereich >200°,
im Profil abstützbar, H-Abstützung.
Einschl. An-/Abtransport der
Arbeitsbühne.
Menge: 70,000 Tage

**8 Maschinenbruchversicherung (Haftpflicht+Vollkasko) ohne**
Maschinenbruchversicherung
(Haftpflicht+Vollkasko) ohne
Selbstbeteiligung für Arbeitsbühne
der Pos.7.
Menge: 70,000 Tage

**9 Arbeitsbühne selbstfahrend, PH 12-15m**
Arbeitsbühne selbstfahrend, PH
12-15m, bei Mietdauer ab einer
Arbeitswoche (5 Tage) Diesel,
Plattformhöhe ca. 13-15m,
Eigengewicht ca. 7,5t, Korb
dreh/schwenkbar, Drehbereich 360°,
Gelenkarm 2-teilig. Einschl.
An-/Abtransport der Arbeitsbühne.
Menge: 20,000 Tage

**10 Maschinenbruchversicherung (Haftpflicht+Vollkasko) ohne**
Maschinenbruchversicherung
(Haftpflicht+Vollkasko) ohne
Selbstbeteiligung für Arbeitsbühne
der Pos. 9.
Menge: 20,000 Tage

**11 Teleskop-Gelenk Arbeitsbühne selbstfahrend, PH 10-12m,**
Teleskop-Gelenk Arbeitsbühne
selbstfahrend, PH 10-12m, bei
Mietdauer ab einer Arbeitswoche (5
Tage) Diesel, - Allrad, Eigengewicht
ca. 4,5t, Korb dreh/schwenkbar,
Einschl. An-/Abtransport der
Arbeitsbühne.
Menge: 10,000 Tage

**12 Maschinenbruchversicherung (Haftpflicht+Vollkasko) ohne**
Maschinenbruchversicherung
(Haftpflicht+Vollkasko) ohne
Selbstbeteiligung für Arbeitsbühne
der Pos. 11.
Menge: 10,000 Tage

**13 Arbeitsbühne selbstfahrend, PH 25/27m, bei Mietdauer ab**
Arbeitsbühne selbstfahrend, PH 25-27m, bei Mietdauer ab
einer Arbeitswoche (5 Tage) Diesel, Plattformhöhe ca.
25/27m, Eigengewicht ca. 15t, Korb dreh/schwenkbar,
Drehbereich 360°, . Einschl. An-/Abtransport der
Arbeitsbühne.
Menge: 5,000 Tage

**14 Maschinenbruchversicherung (Haftpflicht+Vollkasko)**
Maschinenbruchversicherung
(Haftpflicht+Vollkasko) ohne
Selbstbeteiligung für Arbeitsbühne
der Pos. 13.
Menge: 5,000 Tage

**15 Scheren - Arbeitsbühne selbstfahrend, PH 10-12m, bei**
Scheren - Arbeitsbühne selbstfahrend,
PH 10-12m, bei Mietdauer ab einer
Arbeitswoche (5 Tage) Diesel, Allrad
Eigengewicht ca. 3,5t, Einschl.
An-/Abtransport der Arbeitsbühne.
Menge: 100,000 Tage

**16 Maschinenbruchversicherung (Haftpflicht+Vollkasko) ohne**
Maschinenbruchversicherung
(Haftpflicht+Vollkasko) ohne
Selbstbeteiligung für Arbeitsbühne
der Pos. 15.
Menge: 100,000 Tage

**17 Ketten-Teleskop-Arbeitsbühne mit PH 30-32m auf LKW Pritsche**
Ketten-Teleskop-Arbeitsbühne, z.B. LEO 30 - Teupen,
PH 30-32,
auf 7,5t-Lkw-Pritsche (z.B. Mitsubishi Fuso Canter)
bzw. auf Anhänger (mit DIN-Zugöse) zum Umsetzen im
Park.
Arbeitsbühnenantrieb: Elektro + Motor, bei Mietdauer ab
einer Arbeitswoche (5 Tage) Diesel, Baumpflege-Korb
dreh/schwenkbar, Drehbereich 360°.
Arbeitsbühneneigengewicht gesamt mit Ketten 5t,
(Gummiketten) - Gesamtgewicht des Gespanns beachten!
Einschl. An-/Abtransport der Arbeitsbühne auf Lkw/
Anhänger.
Mietumfang ca.: 50% Babelsberg, 50% Pfaueninsel
Mietumfang zu ca. 50% im Schloßpark Babelsberg
Menge: 100,000 Tage

**18 Maschinenbruchversicherung (Haftpflicht+Vollkasko)**
Maschinenbruchversicherung
(Haftpflicht+Vollkasko) ohne
Selbstbeteiligung für Arbeitsbühne
der Pos. 17.
Menge: 100,000 Tage

**19 LKW- Arbeitsbühne, PH 32-34m**
LKW- Arbeitsbühne, PH 32-34m bei
Mietdauer ab einer Arbeitswoche (5
Tage) Diesel, Plattformhöhe ca. 32m,
Eigengewicht ca. 16t, Korb
dreh/schwenkbar, Drehbereich >200°,
 H-Abstützung. Einschl.
An-Abtransport der Arbeitsbühne.
Menge: 10,000 Tage

**20 Maschinenbruchversicherung (Haftpflicht+Vollkasko)**
Maschinenbruchversicherung
(Haftpflicht+Vollkasko) ohne
Selbstbeteiligung für Arbeitsbühne
der Pos.19.
Menge: 10,000 Tage

USt %: 19,00
